# Energetische Sanierung Doppelturnhalle Finsterwalde
Angebotsaufforderung (GAEB DA XML 3.1, DA83)
Projekt: 22-016
Währung: EUR
Vergabeart: Öffentliche Ausschreibung
Eröffnung: 01.01.2026 00:00:00
Ende der Zuschlagsfrist: 01.01.2026
Ausführungsbeginn: 20.05.2026
Ausführungsende: 31.12.2027
Auftraggeber: Stadt Finsterwalde, Schloßstraße 7/8, 03238 Finsterwalde, E-Mail h.wich@bauconzept.com
Erstellt mit: NEVARIS/ GXML Toolbox V3.3 R20240815, NEVARIS 25.2.0, 18.02.2026

## Los 06: Sportgeräte Fest eingebaut
Datum: 01.01.2026

*Hinweis: Vorbemerkungen*
Baubeschreibung

Bauherr:
Stadt Finsterwalde
Schloßstraße 7/8
03238 Finsterwalde

Projekt: Energetische Sanierung der Doppelturnhalle Finsterwalde

Projektadresse: Doppelturnhalle Finsterwalde, August-Bebel-Str. 18, 03238 Finsterwalde

ALLGEMEINE ANGABEN:
Es handelt sich um ein 4-geschossigen Klinkerbau mit Teilunterkellerung im Haupttrakt.
Das Bauwerk ist etwa 39 m lang und 14 m breit. Ausgehend von Oberkante Gelände bis Oberkante
First kann die Bauwerkshöhe mit etwa 23 m angegeben werden. Im Gebäude sind im EG und 1 .OG zwei Turnhallen übereinander angeordnet. Aufgrund der Turnhallenhöhen von ca. 6 und 8 m sind die giebelseitigen Bereiche von Umkleiden, Geräteräumen usw. durch jeweils ein zusätzliches Zwischengeschoss gegliedert.
Die Planung umfasst die energetische Sanierung sowie die barrierefreie Erschließung des gesamten Gebäudes einschließlich der Ergänzung eines Aufzuges, die Neuordnung der Sanitär- und Umkleidebereiche in allen Geschossen des östlichen Gebäudebereichs (Haupttrakt), die Anordnung der erforderlichen Technikflächen sowie die Abgrenzung der Bereiche für Sport- und Lagerflächen in den Hallen und im westlichen Gebäudeteil (Nebentrakt).
Die Doppelturnhalle wird derzeit mit Erdgas versorgt. Mit der Sanierung des Gebäudes wird diese an das Fernwärmenetz angeschlossen.
Zunächst erfolgt die Entkernung mit Beseitigung alter Technik. Das Dach wird neu gedeckt und die Klinker-Fassade gereinigt, wobei Fenster und Türen erneuert werden. Im Innenbereich werden neue Wände mittels Trockenbau errichtet und das Raumkonzept neu umgesetzt. Die technischen Einrichtungen werden komplett erneuert. Die Turnhalle erhält einen Sportboden, andere Räume werden gefliest bzw. mit Linoleum ausgelegt.

GEGEBENHEITEN BAUSTELLE:
Die Doppelturnhalle befindet sich in der August-Bebel-Straße 18 und gehört zur Grundschule Stadtmitte der Sängerstadt Finsterwalde.
Die Baustellenzufahrt erfolgt über die Feuerwehrzufahrt von der August-Bebel-Straße 18 aus. Im Bereich Feuerwehrzufahrt dürfen keine Baustoffe und Kraftfahrzeuge abgestellt werden.

DENKMALSCHUTZ:
Die Doppelturnhalle ist ein Einzeldenkmal und wurde 1928 eingeweiht. Sie stellt auf Grund ihrer Bauform wie auch ihrer vielen bauzeitlichen Details eine Besonderheit im Land Brandenburg dar. Neben der markanten expressionistischen 20er Jahre Gestaltung des Äußeren sind auch im Inneren die originalen Gestaltungselemente, wie beispielsweise Türen, Sportgeräte und Wandverkleidungen fast vollständig erhalten und bilden einen wesentlichen Denkmalwert des Gebäudes.

KONSTRUKTION:
Außenwände: Ziegelmauerwerk
Fenster/Türen: Unsanierte Bereiche: zweiflügelige Holzkastenfenster bzw. Einfachfenster,
Außentüren aus Holz.
Geschossdecken: Stahlbetonrippendecken, Rippenabstand und -Höhe in Abhängigkeit der Stützweite.
Oberseitig mineralischer Estrich, auch mehrlagig, teilw. Steinholzestrich. Unterseitig Deckenputz mit Leisten und Schilfrohr als Putzträger.
Decke Abstellraum zwischen EG/1. ZG und OG/2. ZG Holzbalkendecke.
Decken der Emporen: Stahlbetonplatten
Decken Galeriebereiche: Stahlträger mit aufliegenden Hohldielen
Decke obere Halle zum Dachgeschoss: Unterseite Brettschalung geputzt, Holzkonstruktion mit gebogenen Bindern. Zwischen den Bindern liegt ein Korkdämmstoff und eine Mineralwolldämmung mit insg. 8cm Dicke, darauf eine Bitumenpappe.

GEPLANTE SANIERUNGSMASSNAHMEN:

Außenwände:
- Trockenlegung der Grundmauern
- Fassade reinigen und Fehlstellen ausbessern
- wärmeschutztechnische Aufbesserung durch Innendämmung
- Fenster nach historischem Vorbild erneuern, Blechabdeckung, Zeitzeugenfenster belassen
- Außentüren nach historischem Vorbild erneuern

Innenwände und Türen:
- Abbrucharbeiten / Entrümpelung
- Neue Wände zumeist Trockenbau als Installationswände / Vorsatzschalen
- Wandbekleidungen Fliesen / Putz
- Aufarbeitung der Bestandstüren, z.T. neue Türen

Decken und Fußböden:
- brandschutztechn. Ertüchtigung der Bestandsdecken gemäß den Anforderungen des baulichen

Brandschutzes
- Decke über KG Dämmung zw. den Rippen, Zustand Rippendecke kontrollieren, Sperr- und

Dämmschichten / Estrich / Fliesen
-Geschossdecken: Zustand Rippendecken kontrollieren, Ertüchtigung Brandschutz von
unten / Unterdecken / Aufbringen von Estrich / Linoleum / Fliesen

Hallen:
-Auslagerung der Sportgeräte
-neuer Fußbodenaufbau mit Dämmung / Fußbodenheizung im OG / flächenelastischer Sportboden mit Linoleum

Umkleide / Sanitärbereiche:
-neuer Fußbodenaufbau (Fußbodenheizung, Estrich, Fliesen bzw. Linoleum,) und Trennwänden aus
Trockenbau
-Unterdecken gemäß Brandschutzanforderungen
-Stirnseitige Prallwände und herstellen von Ballwurfsicherheit

Dachboden
- Ertüchtigung Dachtragwerk
- Dämmung der Deckenebene / Gewölbedecke
- Laufbohlen oberhalb der Deckenbalken im Dachgeschoss nur an ausgewählten Stellen

Dach
-Neueindeckung mit Holländische Dachpfanne

Historische Sportgeräte
-Aufarbeitung und Wiedereinbau der historischen Sportgeräte und Wandverkleidung

WC-Trennwände
-Aufarbeitung und Wiederverwendung der hist. WC-Trennwände

Außenanlagen
-Zugang zum Gebäude barrierefrei herrichten. Errichtung einer neuen Toranlage nach hist. Vorbild.

Ausführungszeit: siehe Formblatt 214

Lagerflächen in Abstimmung mit der Bauleitung - eingeschränkte Platzverhältnisse
Vertragsgrundlage: VOB in aktueller gültiger Fassung

Zusätzliche allgemeine Vertragsbedingungen:

1. Der Auftragnehmer unterhält seine eigene Baustelleneinrichtung Flächennutzungen ausschließlich nach Abstimmung mit der Bauleitung.

2. Dokumentation:
Folgende Dokumentionen sind geschuldete Leistung und vor der Abnahme 2 x in Papierform und 1 x Digital beizubringen :
- Prüfzeugnisse/ Prüfberichte, Prüfbücher und Zulassungen für eingesetzte Materialien
- Lieferscheine, Qualitätsnachweise für eingesetzte Materialien
- Bautagesbücher
- Produktdatenblätter

3. Fachunternehmer- Fachbauleitererklärungen und Konformitätserklärungen sind vor Abnahme an die Bauüberwachung in 1 x digital und 1x als Papier als pdf zu übergeben.

4. Bautages- und Arbeitsberichte sind arbeitstäglich zu führen.
Bautagesbücher sind täglich durchnummeriert mit Wetter außen und im Gebäude, Mitarbeiterzahl, verbaute Materialien mit Verbauungsort zu führen und mindestens wöchentlich der Bauleitung des Auftraggebers zu übergeben.

5. Die Teilnahme an den Bauberatungen ist während der Ausführungszeit wöchentlich durch einen fachlich kompetenten und deutschsprachigen Vertreter abzusichern.

6. Der Auftragnehmer hat seine Bauleistungen so auszuführen, dass die öffentlichen Straßen und Gehwegflächen nicht verschmutzt oder beschädigt werden. Verschmutzungen sind sofort und eigenständig vom AN zu entfernen.
Eventuelle Kosten, die dem Auftragnehmer aus Nichtbeachtung dieser Vorschrift entstehen, hat der Auftragnehmer in voller Höhe einschließlich eventuell entstehender Folgekosten zu tragen.

8. Es kann zu mehreren Unterbrechungen der Arbeiten kommen auf Grund von erforderlichen Vorleistungen dritter, dies ist im Angebot mit einzukalkulieren.

9. nach der BgbBo § 82 Abs. 4, haben folgende Unterlagen
-Prüfzeugnisse/ Prüfberichte und Zulassungen für eingesetzte Materialien
-Lieferscheine, Qualitätsnachweise für eingesetzte Materialien
grundsätzlich auf der Baustelle für eventuelle Kontrollen griffbereit zu liegen und auf Anforderung der Baubehörde oder Bauüberwachung mindestens in Kopie auszuhändigen.

10. die Pausenversorgung im Baustellenbereich ist nach BG-Bau A25 verboten, hierfür sind die Mannschaft-Container zu nutzen. Der An ist verpflichtet eigenen Müll täglich mitzunehmen und fachgerecht zu entsorgen.

*Hinweis: zusätzliche Angaben zu Stoffen, Bauteilen und Ausführung*
Angaben zu Stoffen und Bauteilen:

Holz muss frei von holzzerstörenden Pilzen und Insekten sein.
Es darf keine Markröhren und Querrisse aufweisen.
Bei wesentlichen - von der Holzart abhängigen - Unterschieden zwischen Kern- und Splintholz soll an sichtbaren Stellen bei nicht deckenden Beschichtungen kein Splint zu sehen sein.
Pfropfen und Dübel im sichtbaren Bereich müssen von gleicher Holzart und Faserrichtung sein.

Angaben zur Ausführung Allgemeines:

Alle Maße sind vor der Ausführung am Bau selbständig zu überprüfen.

Es ist zu kalkulieren das es zu Unterbrechungen der Arbeiten bei der Ausführungen kommen wird. Mehrfachanfahrten und durch diese Unterbrechung entstehenden Kosten jeglicher Art sind einzukalkulieren.

Vor Beginn der Arbeiten sind die tatsächlichen Einbauhöhen bezogen auf das gesamte Ausbausystem mit der Bauleitung abzustimmen, wenn unzulässige Toleranzen oder Änderungen des geplanten Fußbodenaufbaus festgestellt oder vermutet werden.

Der Auftragnehmer hat dem Auftraggeber auf die für das angebotene Fabrikat erforderlichen bauseitigen Leistungen rechtzeitig hinzuweisen. Falls erforderlich sind Detailzeichnungen zu übergeben.

Ecken und Kanten an Bauteilen, Installationsteilen und Einrichtungsgegenständen müssen bis in 2,00 m Höhe abgerundet sein (Radius/Fase mindestens 2 mm).

Vor Ausführungsbeginn hat der Auftragnehmer mit dem Auftraggeber festzulegen, wo das zu verwendende Material auf der Baustelle gelagert werden kann, um gegenseitige Störungen der am Bau beteiligten Handwerker während der Bauausführung zu vermeiden.

Vor der Durchführung von Stemm-, Bohr- und Einsetzarbeiten an Estrichen sowie geputzten Wänden und Decken sind Leitungen mit einem Suchgerät zu orten.

Elastische Fugen sind grundsätzlich zu hinterfüllen, um eine Dreiflankenhaftung zu vermeiden. Als Hinterfüllung sind zugelassene geschlossenzellige, nicht saugende Materialien zu verwenden.
Elastische Dichtstoffe müssen überstreichbar sein. Die Angaben des Systemherstellers der Kunststofffensterprofile sind bindend für die konstruktive Ausbildung und die Materialauswahl.

Eloxiertes Leichtmetall oder polierte Beschläge sind während der Bauzeit gegen Beschädigung und Verunreinigung mit entsprechenden Folien oder Klebestreifen zu schützen. Diese sind später wieder restlos zu entfernen.

Sonstige Angaben

Der Auftragnehmer hat dafür Sorge zu tragen, dass während der Ausführung seiner Leistungen immer mindestens ein fließend deutsch sprechender Mitarbeiter seiner Firma auf der Baustelle anwesend ist.
Zu den auf der Baustelle vorzuhaltenden Ausführungsunterlagen zählt neben den Ausführungsplänen auch eine Ausfertigung dieser Leistungsbeschreibung.

Mitgeltende Normen und Regeln Allgemeines:

Es gelten jeweils die Normen und Regeln in der zum Vertragsschluss gültigen Fassung einschließlich der Änderungen, Berichtigungen und Beiblätter. Soweit in der Leistungsbeschreibung auf Technische Spezifikationen, z. B. nationale Normen, mit denen Europäische Normen umgesetzt werden, europäische technische Zulassungen, gemeinsame technische Spezifikationen, internationale Normen, Bezug genommen wird, werden auch ohne den ausdrücklichen Zusatz: „oder gleichwertig“, immer gleichwertige Technische Spezifikationen in Bezug genommen.

Zusätzliche Technische Vetragsbedingungen (ZTV)
Tischlerarbeiten
Geltungsbereich und Ausführungsgrundlage:

Der sachliche Geltungsbereich ergibt sich aus:
Dieser Leistungsbeschreibung liegt die VOB mit ihren Teilen B  DIN 1961 Allgemeine Vertragsbedingungen für die Ausführung von Bauleistungen und C DIN 18299 Allgemeine Regelungen für Bauarbeiten jeder Art zu Grunde.
Es gelten folgende Normen, Vorschriften und Merkblätter:
• DIN 18202:2019-0Toleranzen im Hochbau - Bauwerke,
• DIN 4102-1 Brandverhalten von Baustoffen und Bauteilen
• DIN 18355:2019-09 Tischlerarbeiten
• DIN 18357 Beschlagsarbeiten
• UVV Unfallverhütungsvorschriften,
• LBO die jeweils gültige Landesbauordnung,
• AEB die jeweils gültigen Abfallentsorgungsbestimmungen,

*Hinweis: Allgemeine wichtige Hinweise*
1. Teilnahmeberechtigung: Qualifizierte Fachfirmen die eine Qualifizierung nach RAL-GZ 945 oder gleichwertig nachweisen können, dieser Nachweis ist bei Abgabe des Angebotes vorzulegen.

2. Auf Grund der Leistungserbringung ist von Mehrfachanfahrten auszugehen und einzukalkulieren.

3. Die für die beschriebenen Leistungen erforderliche Baustelleneinrichtung ist durch den Auftragnehmer eigenverantwortlich zu erbringen und wenn nicht anders ausgeschrieben, in den Positionen einzukalkulieren.

4. Die Aufgabe nach dieser Leistungsbeschreibung ist den Ausbau der Sportgeräte, Aufbereitung, Einlagerung der Geräte beim AN sowie der Wiedereinbau.

5. Alle einzubauenden Produkte und Bauteile sind nach Herstellervorschrift und DGUV Information 202-044 zu verarbeiten und einzubauen.

6. Die Einheitspreise verstehen sich für die komplett zu erstellenden Leistungen. einschl. Transporte auf der Baustelle, von der Baustelle und innerhalb der Baustelle, Demontage, Transporteinrichtungen und die Kosten für Löhne, Geräte, Arbeits- und Schutzgerüste, diebstahlsichere Lagerung, Mehraufwendungen bei zeitlich getrennten Arbeitsgängen. Die Einlagerung der Geräte bis zum Wiedermontage. Zu beachten ist in der Kalkulation die Arbeitshöhe von bis zu 5,50 m Höhe, diese ist mit in den Einheitspreisen einzukalkulieren!

7. Der Auftragnehmer hat dafür Sorge zu tragen, dass während der Ausführung seiner Leistungen ein deutschsprachiger Bauleiter eingesetzt wird und immer mindestens ein fließend deutschsprechender Mitarbeiter seiner Firma auf der Baustelle anwesend ist.
Zu den auf der Baustelle vorzuhaltenden Ausführungsunterlagen zählt neben den Ausführungsplänen auch eine Ausfertigung dieser Leistungsbeschreibung.

8. Die einschlägigen Vorschriften zum Arbeits- und Gesundheitsschutz und zur Vermeidung von Unfällen sind unbedingt einzuhalten. Besonders wird auf umsichtiges Verhalten bei brandgefährdeten Arbeiten wie Schweißen etc. sowie auf die Einhaltung von Ordnung und Sauberkeit auf der Baustelle hingewiesen.

9. Sportgeräte müssen gereinigt werden und eventuell aufgearbeitet werden, damit eine TÜV Abnahme erfolgen kann. Farb- und Holzschutz im Los Maler, dieses ist nicht Bestandteil der hier ausgeschriebenen Leistungen.

### Titel 1 Ausbau

**1.010 Schützen und Aufarbeitung altes Rollrecksystem**
Das Rollrecksystem - die an der Decke gelagerte T-Schiene aus Stahl welche ebenfalls in der Außenwand eingebunden ist, verbleibt in der Baustelle während der Leistungen, aus diesem Grunde ist dieses vor Beginn der Arbeiten zu schützen.
die wandbefestigte Holzpfosten müssen ausgebaut werden und beim AN gelagert werden.
Entfernung der Schutzeinrichtung vom alten Rollrecksystem,
die wandbefestigte Holzpfosten sind vor dem Einbau neu aufzuarbeiten und sind wieder an die neu anzubringen,
die an der Decke gelagerte T-Schiene aus Stahl welche ebenfalls in der Außenwand eingebunden ist, muss der Schutz, entfernt werden und ist zu entsorgen.
Das Rollrecksystem bestehend aus, 4 auf Stahlrollen verfahrbar gelagerter abhängenden Holzpfosten mit einer Länge = ca. 5,50 m und 2 Wandpfosten Länge = ca. 2,70

Ausführung im EG.
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Menge: 1,000 Stk

**1.020 Rückbau und Wiedereinbau der Wandschienen für Rundlauf aus Holz**
Rückbau und Wiedereinbau von Wandschienen aus Holz für Rundlauf,
Halterungen in Wandschiene entfernen.
ca. 0,60 x 3 m

Ausführung im OG.
Menge: 2,000 Stk

**1.030 Rückbau und Einbau der Wandschienen Volleyballanlage, aus Holz**
Rückbau und Wiedereinbau von Wandschienen Volleyballanlage, lagern bis Wiedereinbau beim AN
Länge der Wandschienen= ca. 1,60 m

Ausführung im OG.
Menge: 2,000 Stk

**1.040 Rückbau, Einbau der alten Klettertauanlage**
Rückbau der Klettertauanlage
Einbau einer Klettertauanlage, lagernd beim AN,
Bestehend aus:
1 Pfosten liegend aus Holz L = ca. 3 m
1 paar Wandhalter aus Stahl
2 Taue sind zu entsorgen und neu anzuschaffen

angebotenes Fabrikat der neuen Taue: ...........................................................

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Menge: 1,000 Stk

**1.050 Wiedereinbau der alten Basketballanlage**
Rückbau und Wiedereinbau der alten von Basketballanlagen, lagernd beim AN,

Ausführung im OG.

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Menge: 1,000 Paar

**1.060 Kletterstangenanlage, Stahl, demontieren, lagern und Wiedereinbau**
Demontieren, lagern in bereitgestellten Container auf der BE Fläche und Wiedereinbau der alten Kletterstangenanlage, mit 12 Stangen, lagern in Container auf der Baustelle für Wiedereinbau,
Befestigung mittels Stahl-U-Träger an der Wand h = ca. 5 m im Bestand
Im Einbau wird auf 6 Stangen reduziert. Die Entsorgung der nicht mehr einzubauenden Kletterstangen ist einzukalkulieren.
Ausführung im EG.

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Menge: 1,000 Stk

**1.070 Wandschiene Ringe, demontieren, lagern, Wiedereinbau**
Rückbau und Wiedereinbau von Wandschienen aus Holz für Ringe, lagern bis Wiedereinbau beim AN, einschl. Schutzabdeckung.
ca. 0,50 x 3 m
Halterungen in Wandschiene in mindestens 2 m Höhe vorsehen

Ausführung im EG.

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Menge: 2,000 Stk

**1.080 Kletterringanlagen, höhenverstellbar, demontieren, lagern und Wiedereinbau**
Rückbau und lagern beim AN von Kletterringanlagen bis Wiedereinbau, einschl. Schutzabdeckung der Deckenbefestigungen, bestehend aus je 2 Paar Seile mit Ringen inkl. Deckenbefestigung, gelagert auf Stahlwandrollen
Deckenbefestigung wird NICHT mit abgebaut

Ausführung im EG.

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Menge: 2,000 Paar

**1.090 Kletterringanlagen stillhängend, demontieren und lagern**
Kletterringanlage stillhängend, zurück bauen, und lagern beim AN  bis Wiedereinbau inkl. der Deckenbefestigung, bestehend aus 1 Paar.
Deckenbefestigung wird NICHT mit abgebaut.

Ausführung im EG.

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Menge: 1,000 Paar

**1.100 Kletterleitern Holz, demontieren, lagern und Wiedereinbauen**
Rückbau sowie Lagerung beim AN bis zum Widereinbau, Kletterleitern aus Holz,
Maße. ca. 0,50 x 5 m
Ausführung im EG.

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Menge: 4,000 Stk

**1.110 Sprossenwände dreifach, demontieren und entsorgen**
Rückbau und Entsorgung der dreifachen Sprossenwände aus Holz,
die in den Wänden verankerten Befestigungen sind mit auszubauen die Löcher zu verschließen
Entsorgungskosten sind mit einzukalkulieren

Ausführung 1 Stück im EG, 1 Stück im OG.

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Menge: 2,000 Stk

**1.120 Sprossenwände zweifach, demontieren, lagern und Wiedereinbau**
Rückbau der Sprossenwände aus Holz zweifach, Lagerung beim AN, Wiedereinbau der Sprossenwände die in den Wänden verankerten Befestigungen sind mit auszubauen die Löcher zu verschließen
Ausführung 2 Stück im EG, 2 Stück im OG.
Menge: 4,000 Stk

**1.130 Sprossenwände zweifach, demontieren und entsorgen**
Rückbau und Entsorgung von Sprossenwände aus Holz 2-fach,
Ausführung:
1 Stk. im 1ZG
1 Stk. im 2 ZG
die in den Wänden verankerten Befestigungen sind mit auszubauen die Löcher zu verschließen
Entsorgungskosten sind mit einzukalkulieren
Menge: 2,000 Stk

**1.140 Sprossenwände einfach, demontieren und entsorgen**
Rückbau und Entsorgung der Sprossenwände aus Holz einfach,
die in den Wänden verankerten Befestigungen sind mit auszubauen die Löcher zu verschließen
Entsorgungskosten sind mit einzukalkulieren

Ausführung im EG.
Menge: 2,000 Stk

**1.150 Spannbarren historisch, demontieren, lagern, Wiederaufbau**
Spannbarren historisch, demontieren, einlagern beim AN bis zum Wiedereinbau,
Bodenbefestigung in Bodentanks eingelassen,
Grundplatten mit Haken auf Rohfußboden sind aufgedübelt und mit auszubauen.
Beim Aufbau der Geräte sind die Grundplatten wieder mit einzubauen.
Menge: 1,000 Stk

**1.160 Spannreck historisch, demontieren, lagern und Wiederaufbau**
Spannreck historisch ist zu demontieren und einzulagern beim AN bis zum Wiedereinbau.
Bodenbefestigung in Bodentanks eingelassen,
Grundplatten mit Haken auf Rohfußboden aufgedübelt sind auszubauen und bei Aufbau der Geräte wieder mit einzubauen.
Menge: 1,000 Stk

### Titel 2 sonstige Leistungen

**2.010 Schutz von Bauteilen wie Wände und Holzverkleidungen**
Erstellen, vorhalten und zurück bauen nach Beendigung der Leistungen, von Schutz der Wände und Holzverkleidungen mit geeigneten Mitteln zur Sicherung gegen Beschädigungen während der Bauausführung.
Menge: 200,000 m2

**2.020 Schutz von Bauteilen wie Türen und Durchgänge**
Erstellen, vorhalten und zurück bauen nach Beendigung der Leistungen, von Schutz der Türen und Durchgänge mit geeigneten Mitteln zur Sicherung gegen Beschädigungen während der Bauausführung.
Menge: 5,000 Stk

**2.030 Einzulagernde Sportgeräte auf eventuelle Beschädigungen prüfen**
Einzulagernde Sportgeräte auf eventuelle Beschädigungen prüfen und Beschädigung schriftlich mit Bildern Dokumentieren - Dokumentation an der AG in 1x pdf übergeben.
Menge: 1,000 pau

**2.040 Erstellung einer Inventarliste der eingelagerten Sportgeräte 3-fach**
Erstellung einer schriftlichen Inventarliste für die eingelagerten Sportgeräte in 3-fach als pdf, die Inventarliste ist dem AG zu übergeben.
Menge: 1,000 pau

**2.050 Messstellenmarkierung anbringen**
Messstellenmarkierung nach Wahl des AN, zur Markierung der später wieder an Ort und Stelle anzubringenden Sportgeräte anlegen.
Zu beachten ist, das die Markierung so zu wählen ist, dass der neue Aufbau mittels Innendämmung in D= ca. 13 cm beträgt.

Ausführung in allen Geschossen.
Menge: 50,000 stk

**2.060 Vermessungsplan erstellen**
Einen Vermessungsplan erstellen in 1-facher Ausfertigung für AG (als PDF)
In dem Vermessungsplan muss die Lage und die Größe der ausgebauten und später wieder einzubauenden Halterungen der Sportgeräte klar ersichtlich sein.
Halterungen sind mit einer Detailzeichnung auf dem zu erstellenden Plan mit Größe, Anzahl, Länge der Verbindungen und allen weiteren wichtigen eventuellen Anbauteilen zu zeichnen.
Der Vermessungsplan muss auch eventuelle neue herzustellenden Halterungspunkte und veränderte Schraubverbindungen (durch die neue Innendämmung (ca. 13 cm)), oder neuer gesetzlichen Vorschriften, ersichtlich gekennzeichnet haben.
Der Bezugspunkt für die Haltepunkte ist so zu wählen das er auch nach der Baufertigstellung jederzeit nachmessbar ist!
Menge: 1,000 Stk

**2.070 Bodentanks**
Bodentanks für Sportgeräte rückbauen und wieder einbauen.
Rückbau der bestehenden Bodenbefestigungshaken (Stahlplatte mit einem Haken und 4x Stahlverschraubungen) für das Spannreck, welche sich in den Bodentanks befinden.
Diese sind seitlich zu lagern und später in die neuen Bodentanks, welche bauseits durch den Sportbodenhersteller errichtet werden, zu montieren.
Menge: 4,000 Stk

**2.080 TÜV Abnahme**
Alle Wiedereingebauten Sportgeräte benötigen eine TÜV Abnahme,
- es ist vor dem Abbau mit der TÜV Abnahmestelle eine Begehung für eventuelle TÜV Abnahme Mängel nach dem Wiedereinbau vorzunehmen.
- es ist nach dem Wiedereinbau der Sportgeräte eine TÜV Abnahme vor der Abnahme der Leistungen vom Bauherren zu erbringen

Hinweis :
Die Prüfung kann auch durch das entsprechende Unternehmen erbracht werden, vorausgesetzt das Unternehmen ist zertifiziert nach RAL Gütezeichen GZ 945 für die Erstellung und Inspektion / Wartung / Erstmontage von Sportgeräten.
Menge: 1,000 Stk

**2.090 Dokumentation**
Folgende Dokumentionen sind geschuldete Leistung und vor der Abnahme
2 x in Papierform und 1 x Digital als pdf beizubringen :
- Fotodokumentation vor dem Ausbau und nach dem Wiedereinbau
-Prüfzeugnisse/ Prüfberichte und Zulassungen für eingesetzte Materialien
-Lieferscheine, Qualitätsnachweise für eingesetzte Materialien
-Bedienungs- und Wartungsanleitungen
-Fachunternehmer- und Fachbauleitererklärungen, Konformitätserklärungen, Bautages- und Arbeitsberichte sind arbeitstäglich zu führen und mindestens wöchentlich der Bauleitung des Auftraggebers zu übergeben.
Menge: 1,000 pau

Nachhaltigkeit:
  Berechnungsfläche: NGF

USt %: 19,00
